# Aplicació manual de morter lleuger tixòtrop

- Propietat de l'arxiu: CYPE INGENIEROS, S.A.
- Format: FIEBDC-3/2002
- Divisa: EUR
- Costos indirectes: 3.00 %
- IVA: 21.00 %

## E Estructures

### EH Formigó armat

#### EHY Reparacions

**EHY020** m² Aplicació manual de morter lleuger tixòtrop, monocomponent, modificat amb polímers, reforçat amb fibres i resistent als sulfats, d'elevada resistència mecànica i retracció compensada amb una resistència a compressió a 28 dies major o igual a 35 N/mm² i un mòdul d'elasticitat major o igual a 15000 N/mm², classe R3 segons UNE-EN 1504-3, compost de ciment Pòrtland, àrids de granulometria seleccionada, polímers i fibres sintètiques de poliacrilonitril, amb baix contingut en cromat i exempt de clorurs, en capa de 15 mm de gruix mitjà, amb acabat superficial remolinat amb esponja o remolinador, per a reparació i reforç estructural d'element de formigó.
Aplicació manual de morter lleuger tixòtrop, monocomponent, modificat amb polímers, reforçat amb fibres i resistent als sulfats, d'elevada resistència mecànica i retracció compensada amb una resistència a compressió a 28 dies major o igual a 35 N/mm² i un mòdul d'elasticitat major o igual a 15000 N/mm², classe R3 segons UNE-EN 1504-3, compost de ciment Pòrtland, àrids de granulometria seleccionada, polímers i fibres sintètiques de poliacrilonitril, amb baix contingut en cromat i exempt de clorurs, en capa de 15 mm de gruix mitjà, amb acabat superficial remolinat amb esponja o remolinador, per a reparació i reforç estructural d'element de formigó.
Inclou: Humectació de la superfície suport. Preparació de la mescla. Aplicació del producte. Perfilat de les arestes. Curat.
Criteri d'amidament de projecte: Superfície mesurada segons documentació gràfica de Projecte.
Criteri de mesura d'obra: Es mesurarà la superfície realment executada segons especificacions de Projecte.

| Codi | Ut | Descripció | Rendiment | Preu | Import |
|---|---|---|---|---|---|
| mt09reh050a | kg | Morter lleuger tixòtrop, monocomponent, modificat amb polímers, reforçat amb fibres i resistent als sulfats, d'elevada resistència mecànica i retracció compensada amb una resistència a compressió a 28 dies major o igual a 35 N/mm² i un mòdul d'elasticitat major o igual a 15000 N/mm², classe R3 segons UNE-EN 1504-3, compost de ciment Pòrtland, àrids de granulometria seleccionada, polímers i fibres sintètiques de poliacrilonitril, amb baix contingut en cromat i exempt de clorurs, impermeable a l'aigua i als clorurs i amb resistència a la intempèrie, per a reparació estructural del formigó. (material) | 22.500 | 1.14 | 25.65 |
| mt08aaa010a | m³ | Aigua. (material) | 0.004 | 1.50 | 0.01 |
| mo020 | h | Oficial 1ª construcció. (mà d'obra) | 0.500 | 24.50 | 12.25 |
| mo113 | h | Peó ordinari construcció. (mà d'obra) | 0.500 | 20.46 | 10.23 |
| % | % | Costos directes complementaris | 2 % | 48.14 | 0.96 |
|  |  | Costos directes |  |  | 49.10 |
