# Impermeabilització líquida de jardinera, per l'interior

- Propietat de l'arxiu: CYPE INGENIEROS, S.A.
- Format: FIEBDC-3/2002
- Divisa: EUR
- Costos indirectes: 3.00 %
- IVA: 21.00 %

## N Aïllaments e impermeabilitzacions

### NL Impermeabilitzacions líquides

#### NLD Jardineres

**NLD010** m² Impermeabilització líquida de jardinera, per l'interior.
Impermeabilització líquida de jardinera, per l'interior, amb una mà de revestiment continu elàstic impermeabilitzant a base de poliuretà, Maxelastic PUR HW "DRIZORO", color gris; prèvia aplicació d'emprimació bicomponent a base de resina epoxi, Maxepox Primer W "DRIZORO". Inclús malla de fibra de vidre antiàlcalis, Drizoro Mesh 58 "DRIZORO" i revestiment continu elàstic impermeabilitzant a base de poliuretà, Maxelastic PUR HW "DRIZORO", per a la resolució de punts singulars.
Inclou: Neteja i preparació de la superfície. Aplicació de l'emprimació. Resolució dels punts singulars. Aplicació de l'impermeabilitzant.
Criteri d'amidament de projecte: Superfície mesurada segons documentació gràfica de Projecte.
Criteri de mesura d'obra: Es mesurarà la superfície realment executada segons especificacions de Projecte.

| Codi | Ut | Descripció | Rendiment | Preu | Import |
|---|---|---|---|---|---|
| mt47add070a | kg | Emprimació bicomponent a base de resina epoxi, Maxepox Primer W "DRIZORO", segons UNE-EN 1504-2. (material) | 0.250 | 11.40 | 2.85 |
| mt09lid030a | m² | Malla de fibra de vidre antiàlcalis, Drizoro Mesh 58 "DRIZORO", de 3,4x6,8 mm de llum de malla, de 58 g/m² de massa superficial, color blanc i de 1x100 m, per armar morters. (material) | 0.050 | 1.74 | 0.09 |
| mt15idr030a | kg | Revestiment continu elàstic impermeabilitzant a base de poliuretà, Maxelastic PUR HW "DRIZORO", color gris, segons UNE-EN 1504-2. (material) | 1.850 | 11.03 | 20.41 |
| mo032 | h | Oficial 1ª aplicador de productes impermeabilitzants. (mà d'obra) | 0.180 | 28.42 | 5.12 |
| mo070 | h | Ajudant aplicador de productes impermeabilitzants. (mà d'obra) | 0.180 | 25.28 | 4.55 |
| % | % | Costos directes complementaris | 2 % | 33.02 | 0.66 |
|  |  | Costos directes |  |  | 33.68 |
