# Impermeabilització sota revestiment en locals humits, amb morter

- Propietat de l'arxiu: CYPE Ingenieros S.A.
- Format: FIEBDC-3/2016
- Programa: Generador de preus de la construcció. CYPE Ingenieros, S.A.
- Data: 30/09/2024
- Divisa: EUR
- Costos indirectes: 3 %
- IVA: 21 %

## N Aïllaments e impermeabilitzacions

### NI Impermeabilitzacions

#### NIH Locals humits

**NIH050** m² Impermeabilització sota revestiment en locals humits, amb morter.
Impermeabilització baix revestiment ceràmic o petri, en paraments verticals i horitzontals de locals humits, amb morter cimentós impermeabilitzant flexible bicomponent Maxseal Flex "DRIZORO", color gris, textura llisa, a base de resines sintètiques, ciment especial i àrids seleccionats, resistència a pressió hidrostàtica positiva de 9 bar i a pressió hidrostàtica negativa de 3 bar, amb resistència a la penetració d'arrels, amb certificat de potabilitat, de 2 mm de gruix mitjà.
Criteri de valoració econòmica: El preu no inclou el revestiment.
Inclou: Pastat. Estesa d'una primera capa, estrenyent el producte sobre el suport humitejat. Assecat. Estesa d'una segona capa amb la mateixa consistència que la primera. Repassos i neteja final.
Criteri d'amidament de projecte: Superfície mesurada segons documentació gràfica de Projecte.
Criteri de mesura d'obra: Es mesurarà la superfície realment executada segons especificacions de Projecte.

| Codi | Ut | Descripció | Rendiment | Preu | Import |
|---|---|---|---|---|---|
| mt09lid020i | kg | Morter cimentós impermeabilitzant flexible bicomponent Maxseal Flex "DRIZORO", color gris, textura llisa, a base de resines sintètiques, ciment especial i àrids seleccionats, resistència a pressió hidrostàtica positiva de 9 bar i a pressió hidrostàtica negativa de 3 bar, amb resistència a la penetració d'arrels, amb certificat de potabilitat, segons UNE-EN 1504-2. (material) | 3 | 5.05 | 15.150 |
| mo032 | h | Oficial 1ª aplicador de productes impermeabilitzants. (mà d'obra) | 0.12 | 28.42 | 3.410 |
| mo070 | h | Ajudant aplicador de productes impermeabilitzants. (mà d'obra) | 0.06 | 25.28 | 1.517 |
| % | % | Costos directes complementaris | 2 % | 20.077 | 0.402 |
|  |  | Costos directes |  |  | 20.479 |

Residus:
- col·locació: mt09lid020i; factor de residu 0.0066

## Recursos

**mt09lid020i** kg Morter cimentós impermeabilitzant flexible bicomponent Maxseal Flex "DRIZORO"
Dades tècniques: Cost energètic 3.898 MJ; Emissió de CO2 0.362 kg; Codi LER 17 01 01; Massa de l'element 1 kg; Volum 0.000667 m3
Residus:
- embalatge: re150101 Envasos de paper i cartró. (component de residu); rendiment 0.014 kg; Codi LER 15 01 01; Massa de l'element 1 kg; Volum 0.001333 m3
