# Impermeabilització de junt de construcció en contacte amb l'aigua, amb cinta de PVC-P

- Propietat de l'arxiu: CYPE Ingenieros S.A.
- Format: FIEBDC-3/2016
- Programa: Generador de preus de la construcció. CYPE Ingenieros, S.A.
- Data: 30/09/2024
- Divisa: EUR
- Costos indirectes: 3 %
- IVA: 21 %

## N Aïllaments e impermeabilitzacions

### NI Impermeabilitzacions

#### NIJ Junts

**NIJ112** m Impermeabilització de junt de construcció en contacte amb l'aigua, amb cinta de PVC-P.
Impermeabilització de junt de construcció, exposada a pressió hidrostàtica, temporal o permanent, amb cinta de PVC-P, Maxflex PVC CH-15 "DRIZORO", de 150 mm d'amplada i 3 mm de gruix, color gris, col·locada a topall, en l'interior de l'element estructural, fixada amb brides metàl·liques "DRIZORO".
Inclou: Neteja del suport. Col·locació de la cinta. Fixació mecànica de la cinta.
Criteri d'amidament de projecte: Longitud mesurada segons documentació gràfica de Projecte.
Criteri de mesura d'obra: Es mesurarà la longitud realment executada segons especificacions de Projecte.

| Codi | Ut | Descripció | Rendiment | Preu | Import |
|---|---|---|---|---|---|
| mt15sjd100ea | m | Cinta de PVC-P, Maxflex PVC CH-15 "DRIZORO", de 150 mm d'amplada i 3 mm de gruix, color gris, per a estanquització de junts de construcció interiors. (material) | 1.05 | 7.04 | 7.392 |
| mt15sjd115b | U | Brida metàl·lica "DRIZORO". (material) | 4 | 0.49 | 1.960 |
| mo032 | h | Oficial 1ª aplicador de productes impermeabilitzants. (mà d'obra) | 0.12 | 28.42 | 3.410 |
| % | % | Costos directes complementaris | 2 % | 12.762 | 0.255 |
|  |  | Costos directes |  |  | 13.017 |

Residus:
- col·locació: mt15sjd100ea; factor de residu 0.04
- col·locació: mt15sjd115b Brida metàl·lica "DRIZORO"; factor de residu 0.0188

## Recursos

**mt15sjd100ea** m Cinta de PVC-P, Maxflex PVC CH-15 "DRIZORO"
Dades tècniques: Cost energètic 28.000 MJ; Emissió de CO2 3.079 kg; Codi LER 17 02 03; Massa de l'element 0.63 kg; Volum 0.00105 m3
Residus:
- embalatge: re170203 Plàstic. (component de residu); rendiment 0.001 kg; Codi LER 17 02 03; Massa de l'element 1 kg; Volum 0.001667 m3

**mt15sjd115b** U Brida metàl·lica "DRIZORO"
Dades tècniques: Cost energètic 5.685 MJ; Emissió de CO2 0.453 kg; Codi LER 17 04 05; Massa de l'element 0.13 kg; Volum 0.000062 m3
Residus:
- embalatge: re170203 Plàstic; rendiment 0.025 kg
