# Reparació integral de junta, amb morter a base de resina epoxi

- Propietat de l'arxiu: CYPE INGENIEROS, S.A.
- Format: FIEBDC-3/2002
- Divisa: EUR
- Costos indirectes: 3.00 %
- IVA: 21.00 %

## E Estructures

### EH Formigó armat

#### EHY Reparacions

**EHY043** m Reparació integral de junta, amb morter a base de resina epoxi.
Reparació integral de junta de dilatació d'estructura de formigó, aplicant 6 kg/m de morter tixòtrop a base de resina epoxi, Maxepox Repair "DRIZORO", amb una resistència a compressió a 28 dies major o igual a 80 N/mm² i un mòdul d'elasticitat major o igual a 15000 N/mm², en una franja aproximada de 5 cm a cada costat de la junta, previ picat de la superfície suport i posterior aplicació de 0,18 kg/m d' emprimació de dos components a base de resina epoxi, Maxprimer "DRIZORO", com pont d'unió.
Inclou: Picat de la superfície del formigó. Neteja. Col·locació de l'encofrat per a formació de junt. Preparació de les barreges. Aplicació de l'emprimació. Aplicació del morter de reparació. Perfilat de cantells. Curat. Retirada i apilament de les restes generades. Càrrega manual de les restes generades sobre camió o contenidor.
Criteri d'amidament de projecte: Longitud mesurada segons documentació gràfica de Projecte.
Criteri de mesura d'obra: Es mesurarà la longitud realment executada segons especificacions de Projecte.

| Codi | Ut | Descripció | Rendiment | Preu | Import |
|---|---|---|---|---|---|
| mt09red140a | kg | Emprimació de dos components a base de resina epoxi, Maxprimer "DRIZORO". (material) | 0.180 | 21.23 | 3.82 |
| mt09red130a | kg | Morter tixòtrop a base de resina epoxi, Maxepox Repair "DRIZORO", amb una resistència a compressió a 28 dies major o igual a 80 N/mm² i un mòdul d'elasticitat major o igual a 15000 N/mm². (material) | 6.000 | 4.17 | 25.02 |
| mq05mai040 | h | Martell elèctric. (maquinària) | 0.185 | 3.14 | 0.58 |
| mo020 | h | Oficial 1ª construcció. (mà d'obra) | 0.443 | 28.42 | 12.59 |
| mo112 | h | Peó especialitzat construcció. (mà d'obra) | 0.443 | 24.59 | 10.89 |
| % | % | Costos directes complementaris | 2 % | 52.90 | 1.06 |
|  |  | Costos directes |  |  | 53.96 |
