# Col·locació d'injectors interns, en fissura d'element de formigó

- Propietat de l'arxiu: CYPE INGENIEROS, S.A.
- Format: FIEBDC-3/2002
- Divisa: EUR
- Costos indirectes: 3.00 %
- IVA: 21.00 %

## E Estructures

### EH Formigó armat

#### EHY Reparacions

**EHY064** m Col·locació d'injectors interns, en fissura d'element de formigó.
Col·locació d'injectors interns de polietilè, en fissura d'element de formigó, dins de perforacions de entre 6 i 25 mm de diàmetre, secants al pla de la fissura, realitzats a portell cada 20 cm, i segellat superficial de la fissura amb adhesiu de dos components a base de resina epoxi, Maxepox Bond, "DRIZORO", a fi d'evitar la fuita de la beurada durant el procés d'injecció.
Criteri de valoració econòmica: El preu no inclou l'injecció de la resina.
Inclou: Segellat superficial de la fissura. Replanteig. Realització dels forats. Introducció dels injectors. Retirada dels injectors. Eliminació del material de segellat sobrant.
Criteri d'amidament de projecte: Longitud mesurada segons documentació gràfica de Projecte.
Criteri de mesura d'obra: Es mesurarà la longitud realment executada segons especificacions de Projecte.

| Codi | Ut | Descripció | Rendiment | Preu | Import |
|---|---|---|---|---|---|
| mt09reh123 | U | Injector intern, de polietilè. (material) | 5.000 | 0.26 | 1.30 |
| mt09red080f | kg | Adhesiu de dos components a base de resina epoxi, Maxepox Bond, "DRIZORO", segons UNE-EN 1504-4. (material) | 0.200 | 21.00 | 4.20 |
| op00tal010 |  | Trepant. | 1.000 | 0.00 | 0.00 |
| mo020 | h | Oficial 1ª construcció. (mà d'obra) | 0.783 | 28.42 | 22.25 |
| mo112 | h | Peó especialitzat construcció. (mà d'obra) | 0.783 | 24.59 | 19.25 |
| % | % | Costos directes complementaris | 2 % | 47.00 | 0.94 |
|  |  | Costos directes |  |  | 47.94 |
