# Reblert i anivellació amb morter tipus Grout

- Propietat de l'arxiu: CYPE INGENIEROS, S.A.
- Format: FIEBDC-3/2002
- Divisa: EUR
- Costos indirectes: 3.00 %
- IVA: 21.00 %

## E Estructures

### EH Formigó armat

#### EHY Reparacions

**EHY080** m² Reblert i anivellació amb morter tipus Grout.
Reblert i anivellació de 5 mm de gruix amb morter fluït, d'elevada resistència mecànica i retracció compensada, Maxgrout "DRIZORO", amb una resistència a compressió a 28 dies major o igual a 78,5 N/mm² i un mòdul d'elasticitat major o igual a 20000 N/mm², classe R4, tipus CC, segons UNE-EN 1504-3, Euroclasse A1 de reacció al foc, segons UNE-EN 13501-1, sobre la superfície d'un element estructural de formigó endurit.
Inclou: Replanteig. Neteja de la superfície suport. Preparació de la mescla. Abocament de la capa de morter. Cura del morter. Neteja de les restes generades.
Criteri d'amidament de projecte: Superfície mesurada segons documentació gràfica de Projecte.
Criteri de mesura d'obra: Es mesurarà la superfície realment executada segons especificacions de Projecte.

| Codi | Ut | Descripció | Rendiment | Preu | Import |
|---|---|---|---|---|---|
| mt09red110f | kg | Morter fluït, d'elevada resistència mecànica i retracció compensada, Maxgrout "DRIZORO", amb una resistència a compressió a 28 dies major o igual a 78,5 N/mm² i un mòdul d'elasticitat major o igual a 20000 N/mm², classe R4, tipus CC, segons UNE-EN 1504-3, Euroclasse A1 de reacció al foc, segons UNE-EN 13501-1, per a ancoratges i reblert. (material) | 9.625 | 0.81 | 7.80 |
| mt08aaa010a | m³ | Aigua. (material) | 0.010 | 1.50 | 0.02 |
| mo020 | h | Oficial 1ª construcció. (mà d'obra) | 0.318 | 28.42 | 9.04 |
| mo113 | h | Peó ordinari construcció. (mà d'obra) | 0.318 | 23.81 | 7.57 |
| % | % | Costos directes complementaris | 2 % | 24.43 | 0.49 |
|  |  | Costos directes |  |  | 24.92 |
