# Segellat de junta de dilatació amb massilla elàstica

- Propietat de l'arxiu: CYPE INGENIEROS, S.A.
- Format: FIEBDC-3/2002
- Divisa: EUR
- Costos indirectes: 3.00 %
- IVA: 21.00 %

## N Aïllaments e impermeabilitzacions

### NI Impermeabilitzacions

#### NIJ Junts

**NIJ020** m Segellat de junta de dilatació amb massilla elàstica.
Segellat de junta de dilatació de 15 mm d'amplada, en parament vertical exterior, amb massilla elastòmera monocomponent a base de poliuretà, Maflex 100 W "DRIZORO", de color gris, sobre cordó de polietilè expandit de cel·les tancades, de secció circular de 20 mm de diàmetre, Maxcel "DRIZORO"; acabat mitjançant allisat del material amb espàtula.
Inclou: Neteja del suport. Protecció de la superfície contigua al junt. Reblert del fons del junt. Aplicació de la massilla.
Criteri d'amidament de projecte: Longitud mesurada segons documentació gràfica de Projecte.
Criteri de mesura d'obra: Es mesurarà la longitud realment executada segons especificacions de Projecte.

| Codi | Ut | Descripció | Rendiment | Preu | Import |
|---|---|---|---|---|---|
| mt15sjd010d | m | Cordó de polietilè expandit de cel·les tancades, de secció circular de 20 mm de diàmetre, Maxcel "DRIZORO". (material) | 1.000 | 0.35 | 0.35 |
| mt15sjd030b | U | Cartutx de massilla elastòmera monocomponent a base de poliuretà, Maflex 100 W "DRIZORO", de color gris, de 600 ml, d'alta adherència, amb elevades propietats elàstiques, resistència a l'envelliment, als rajos UV i a la immersió en aigua, duresa Shore A aproximada de 22, allargament en trencament > 250%, segons UNE-EN ISO 11600. (material) | 0.250 | 11.07 | 2.77 |
| mo112 | h | Peó especialitzat construcció. (mà d'obra) | 0.261 | 24.59 | 6.42 |
| % | % | Costos directes complementaris | 2 % | 9.54 | 0.19 |
|  |  | Costos directes |  |  | 9.73 |
