# Segellat impermeabilitzant de buit passamurs per a pas dels tensors de l'encofrat, en mur de formigó

- Propietat de l'arxiu: CYPE INGENIEROS, S.A.
- Format: FIEBDC-3/2002
- Divisa: EUR
- Costos indirectes: 3.00 %
- IVA: 21.00 %

## N Aïllaments e impermeabilitzacions

### NI Impermeabilitzacions

#### NIO Obertures en murs

**NIO030** U Segellat impermeabilitzant de buit passamurs per a pas dels tensors de l'encofrat, en mur de formigó.
Segellat impermeabilitzant de buit passamurs d'entre 20 i 25 mm de diàmetre interior per a pas dels tensors de l'encofrat, en mur de formigó, amb cordó de polietilè expandit de cel·les tancades, de secció circular de 20 mm de diàmetre, Maxcel "DRIZORO", per a fons de junt; massilla elastòmera monocomponent a base de poliuretà, Maflex 100 W "DRIZORO", de color gris, aplicada amb pistola des del fons de junt cap a fora; i posterior revestiment amb revestiment continu elàstic impermeabilitzant de dos components a base de resina de poliuretà sense dissolvents, Maxurethane Flex "DRIZORO", color gris, amb certificat de potabilitat.
Inclou: Extracció del passamurs. Neteja i preparació de la superfície. Col·locació del fons de junt. Aplicació del material de reomplert. Aplicació del revestiment.
Criteri d'amidament de projecte: Nombre d'unitats previstes, segons documentació gràfica de Projecte.
Criteri de mesura d'obra: Es mesurarà el nombre d'unitats realment executades segons especificacions de Projecte.

| Codi | Ut | Descripció | Rendiment | Preu | Import |
|---|---|---|---|---|---|
| mt15sjd010d | m | Cordó de polietilè expandit de cel·les tancades, de secció circular de 20 mm de diàmetre, Maxcel "DRIZORO". (material) | 0.250 | 0.35 | 0.09 |
| mt15sjd030b | U | Cartutx de massilla elastòmera monocomponent a base de poliuretà, Maflex 100 W "DRIZORO", de color gris, de 600 ml, d'alta adherència, amb elevades propietats elàstiques, resistència a l'envelliment, als rajos UV i a la immersió en aigua, duresa Shore A aproximada de 22, allargament en trencament > 250%, segons UNE-EN ISO 11600. (material) | 0.026 | 11.07 | 0.29 |
| mt15idr010b | kg | Revestiment continu elàstic impermeabilitzant de dos components a base de resina de poliuretà sense dissolvents, Maxurethane Flex "DRIZORO", color gris, amb certificat de potabilitat, segons UNE-EN 1504-2. (material) | 0.030 | 15.39 | 0.46 |
| mo070 | h | Ajudant aplicador de productes impermeabilitzants. (mà d'obra) | 0.045 | 25.28 | 1.14 |
| % | % | Costos directes complementaris | 2 % | 1.98 | 0.04 |
|  |  | Costos directes |  |  | 2.02 |
