# Impregnació per a la protecció del formigó armat enfront de la corrosió

- Propietat de l'arxiu: CYPE Ingenieros S.A.
- Format: FIEBDC-3/2016
- Programa: Generador de preus de la construcció. CYPE Ingenieros, S.A.
- Data: 24/01/2025
- Divisa: EUR
- Costos indirectes: 3 %
- IVA: 21 %

## E Estructures

### EH Formigó armat

#### EHO Proteccions

**EHO040** m² Impregnació per a la protecció del formigó armat enfront de la corrosió.
Aplicació manual de dues mans d'impregnació incolora inhibidora de la corrosió per migració, Maxrite Inhibitor "DRIZORO", (rendiment: 0,5 kg/m²), per a la protecció del formigó armat enfront de la corrosió.
Inclou: Neteja de la superfície suport. Aplicació del producte.
Criteri d'amidament de projecte: Superfície mesurada segons documentació gràfica de Projecte.
Criteri de mesura d'obra: Es mesurarà la superfície realment executada segons especificacions de Projecte.

| Codi | Ut | Descripció | Rendiment | Preu | Import |
|---|---|---|---|---|---|
| mt27tsd040c | kg | Impregnació incolora inhibidora de la corrosió per migració, Maxrite Inhibitor "DRIZORO", per a la protecció enfront de la corrosió d'elements de formigó armat i pretesat. (material) | 0.5 | 11.54 | 5.770 |
| mo020 | h | Oficial 1ª construcció. (mà d'obra) | 0.222 | 29.67 | 6.587 |
| mo113 | h | Peó ordinari construcció. (mà d'obra) | 0.222 | 24.86 | 5.519 |
| % | % | Costos directes complementaris | 2 % | 17.876 | 0.358 |
|  |  | Costos directes |  |  | 18.234 |

Residus:
- col·locació: mt27tsd040c; factor de residu 0.035

## Recursos

**mt27tsd040c** kg Impregnació incolora inhibidora de la corrosió per migració
Dades tècniques: Cost energètic 33.469 MJ; Emissió de CO2 1.101 kg; Codi LER 17 09 04; Massa de l'element 1 kg; Volum 0.000667 m3
Residus:
- embalatge: re150101 Envasos de paper i cartró. (component de residu); rendiment 0.001 kg; Codi LER 15 01 01; Massa de l'element 1 kg; Volum 0.001333 m3
- embalatge: re170203 Plàstic. (component de residu); rendiment 0.023 kg; Codi LER 17 02 03; Massa de l'element 1 kg; Volum 0.001667 m3
