# Revestiment per a la protecció del formigó o morter enfront de la carbonatació i ambients agressius contaminats

- Propietat de l'arxiu: CYPE Ingenieros S.A.
- Format: FIEBDC-3/2016
- Programa: Generador de preus de la construcció. CYPE Ingenieros, S.A.
- Data: 24/01/2025
- Divisa: EUR
- Costos indirectes: 3 %
- IVA: 21 %

## E Estructures

### EH Formigó armat

#### EHO Proteccions

**EHO200** m² Revestiment per a la protecció del formigó o morter enfront de la carbonatació i ambients agressius contaminats.
Aplicació manual de dues mans de revestiment rígid a base de copolímers acrílics a emulsió aquosa, Maxsheen Elastic "DRIZORO", color blanc, acabat mat, textura llisa, (rendiment: 250 g/m² cada mà), per a la protecció del formigó o morter enfront de la carbonatació i ambients agressius contaminats.
Inclou: Neteja de la superfície suport. Aplicació del producte.
Criteri d'amidament de projecte: Superfície mesurada segons documentació gràfica de Projecte.
Criteri de mesura d'obra: Es mesurarà la superfície realment executada segons especificacions de Projecte.

| Codi | Ut | Descripció | Rendiment | Preu | Import |
|---|---|---|---|---|---|
| mt27tsd020a | kg | Revestiment rígid a base de copolímers acrílics a emulsió aquosa, Maxsheen Elastic "DRIZORO", color blanc, acabat mat, textura llisa, per a la protecció de formigó o morter, enfront de la carbonatació i ambients agressius contaminats, per a aplicar amb brotxa, corró o pistola, segons UNE-EN 1504-2. (material) | 0.5 | 8.25 | 4.125 |
| mo020 | h | Oficial 1ª construcció. (mà d'obra) | 0.222 | 29.67 | 6.587 |
| mo113 | h | Peó ordinari construcció. (mà d'obra) | 0.222 | 24.86 | 5.519 |
| % | % | Costos directes complementaris | 2 % | 16.231 | 0.325 |
|  |  | Costos directes |  |  | 16.556 |

Residus:
- col·locació: mt27tsd020a; factor de residu 0.06

## Recursos

**mt27tsd020a** kg Revestiment rígid a base de copolímers acrílics a emulsió aquosa
Dades tècniques: Cost energètic 99.754 MJ; Emissió de CO2 4.079 kg; Codi LER 17 09 04; Massa de l'element 1 kg; Volum 0.000667 m3
Residus:
- embalatge: re150104 Envasos metàl·lics. (component de residu); rendiment 0.012 kg; Codi LER 15 01 04; Massa de l'element 1 kg; Volum 0.001667 m3
- embalatge: re170203 Plàstic. (component de residu); rendiment 0.011 kg; Codi LER 17 02 03; Massa de l'element 1 kg; Volum 0.001667 m3
