# Impregnació hidròfuga, per a la protecció del formigó o morter enfront de la humitat, la intempèrie i les gelades

- Propietat de l'arxiu: CYPE Ingenieros S.A.
- Format: FIEBDC-3/2016
- Programa: Generador de preus de la construcció. CYPE Ingenieros, S.A.
- Data: 24/01/2025
- Divisa: EUR
- Costos indirectes: 3 %
- IVA: 21 %

## E Estructures

### EH Formigó armat

#### EHO Proteccions

**EHO210** m² Impregnació hidròfuga, per a la protecció del formigó o morter enfront de la humitat, la intempèrie i les gelades.
Aplicació manual d'una mà d'impregnació hidròfuga incolora, Maxclear Top "DRIZORO", (rendiment: 0,2 l/m²), per a la protecció del formigó o morter enfront de la humitat, la intempèrie i les gelades.
Inclou: Neteja de la superfície suport. Aplicació del producte.
Criteri d'amidament de projecte: Superfície mesurada segons documentació gràfica de Projecte.
Criteri de mesura d'obra: Es mesurarà la superfície realment executada segons especificacions de Projecte.

| Codi | Ut | Descripció | Rendiment | Preu | Import |
|---|---|---|---|---|---|
| mt27tsd010a | l | Impregnació hidròfuga incolora, Maxclear Top "DRIZORO", a base de silans i siloxans a emulsió aquosa, permeable al vapor d'aigua, repel·lent de l'aigua i la brutícia, anticarbonatació, flexible i de gran adherència, per a aplicació sobre superfícies de formigó, morter, maó ceràmic o pedra natural. (material) | 0.2 | 11.54 | 2.308 |
| mo038 | h | Oficial 1ª pintor. (mà d'obra) | 0.443 | 29.67 | 13.144 |
| % | % | Costos directes complementaris | 2 % | 15.452 | 0.309 |
|  |  | Costos directes |  |  | 15.761 |

Residus:
- col·locació: mt27tsd010a; factor de residu 0.03

## Recursos

**mt27tsd010a** l Impregnació hidròfuga incolora
Dades tècniques: Cost energètic 148.780 MJ; Emissió de CO2 6.135 kg; Codi LER 17 09 04; Massa de l'element 0.99 kg; Volum 0.00066 m3
Residus:
- embalatge: re150104 Envasos metàl·lics. (component de residu); rendiment 0.064 kg; Codi LER 15 01 04; Massa de l'element 1 kg; Volum 0.001667 m3
