# Reparació integral de junta, amb morter a base de resina epoxi

- Propietat de l'arxiu: CYPE Ingenieros S.A.
- Format: FIEBDC-3/2016
- Programa: Generador de preus de la construcció. CYPE Ingenieros, S.A.
- Data: 04/07/2024
- Divisa: EUR
- Costos indirectes: 3 %
- IVA: 21 %

## E Estructures

### EH Formigó armat

#### EHY Reparacions

**EHY043** m Reparació integral de junta, amb morter a base de resina epoxi.
Reparació integral de junta de dilatació d'estructura de formigó, aplicant 6 kg/m de morter tixòtrop a base de resina epoxi, Maxepox Repair "DRIZORO", amb una resistència a compressió a 28 dies major o igual a 80 N/mm² i un mòdul d'elasticitat major o igual a 15000 N/mm², en una franja aproximada de 5 cm a cada costat de la junta, previ picat de la superfície suport i posterior aplicació de 0,18 kg/m d' emprimació de dos components a base de resina epoxi, Maxprimer "DRIZORO", com pont d'unió.
Inclou: Picat de la superfície del formigó. Neteja. Col·locació de l'encofrat per a formació de junt. Preparació de les barreges. Aplicació de l'emprimació. Aplicació del morter de reparació. Perfilat de cantells. Curat. Retirada i apilament de les restes generades. Càrrega manual de les restes generades sobre camió o contenidor.
Criteri d'amidament de projecte: Longitud mesurada segons documentació gràfica de Projecte.
Criteri de mesura d'obra: Es mesurarà la longitud realment executada segons especificacions de Projecte.

| Codi | Ut | Descripció | Rendiment | Preu | Import |
|---|---|---|---|---|---|
| mt09red140a | kg | Emprimació de dos components a base de resina epoxi, Maxprimer "DRIZORO". (material) | 0.18 | 21.23 | 3.821 |
| mt09red130a | kg | Morter tixòtrop a base de resina epoxi, Maxepox Repair "DRIZORO", amb una resistència a compressió a 28 dies major o igual a 80 N/mm² i un mòdul d'elasticitat major o igual a 15000 N/mm². (material) | 6 | 4.17 | 25.020 |
| mq05mai040 | h | Martell elèctric. (maquinària) | 0.185 | 3.14 | 0.581 |
| mo020 | h | Oficial 1ª construcció. (mà d'obra) | 0.443 | 28.42 | 12.590 |
| mo112 | h | Peó especialitzat construcció. (mà d'obra) | 0.443 | 24.59 | 10.893 |
| % | % | Costos directes complementaris | 2 % | 52.905 | 1.058 |
|  |  | Costos directes |  |  | 53.963 |

Residus:
- col·locació: mt09red140a Emprimació de dos components a base de resina epoxi, Maxprimer "DRIZORO"; factor de residu 0.03
- col·locació: mt09red130a; factor de residu 0.0063

## Recursos

**mt09red140a** kg Emprimació de dos components a base de resina epoxi, Maxprimer "DRIZORO"
Dades tècniques: Cost energètic 75.527 MJ; Emissió de CO2 2.872 kg; Codi LER 17 09 04; Massa de l'element 1 kg; Volum 0.000667 m3
Residus:
- embalatge: re170203 Plàstic. (component de residu); rendiment 0.003 kg; Codi LER 17 02 03; Massa de l'element 1 kg; Volum 0.001667 m3

**mt09red130a** kg Morter tixòtrop a base de resina epoxi
Dades tècniques: Cost energètic 8.384 MJ; Emissió de CO2 0.544 kg; Codi LER 17 01 01; Massa de l'element 1 kg; Volum 0.000667 m3
Residus:
- embalatge: re150101 Envasos de paper i cartró. (component de residu); rendiment 0.014 kg; Codi LER 15 01 01; Massa de l'element 1 kg; Volum 0.001333 m3
- embalatge: re170201 Fusta. (component de residu); rendiment 0.001 kg; Codi LER 17 02 01; Massa de l'element 1 kg; Volum 0.000909 m3
- embalatge: re170203 Plàstic; rendiment 0.003 kg
