# Segellat de junta de dilatació amb massilla elàstica

- Propietat de l'arxiu: CYPE Ingenieros S.A.
- Format: FIEBDC-3/2016
- Programa: Generador de preus de la construcció. CYPE Ingenieros, S.A.
- Data: 04/07/2024
- Divisa: EUR
- Costos indirectes: 3 %
- IVA: 21 %

## N Aïllaments e impermeabilitzacions

### NI Impermeabilitzacions

#### NIJ Junts

**NIJ020** m Segellat de junta de dilatació amb massilla elàstica.
Segellat de junta de dilatació de 15 mm d'amplada, en parament vertical exterior, amb massilla elastòmera monocomponent a base de poliuretà, Maflex 100 W "DRIZORO", de color gris, sobre cordó de polietilè expandit de cel·les tancades, de secció circular de 20 mm de diàmetre, Maxcel "DRIZORO"; acabat mitjançant allisat del material amb espàtula.
Inclou: Neteja del suport. Protecció de la superfície contigua al junt. Reblert del fons del junt. Aplicació de la massilla.
Criteri d'amidament de projecte: Longitud mesurada segons documentació gràfica de Projecte.
Criteri de mesura d'obra: Es mesurarà la longitud realment executada segons especificacions de Projecte.

| Codi | Ut | Descripció | Rendiment | Preu | Import |
|---|---|---|---|---|---|
| mt15sjd010d | m | Cordó de polietilè expandit de cel·les tancades, de secció circular de 20 mm de diàmetre, Maxcel "DRIZORO". (material) | 1 | 0.35 | 0.350 |
| mt15sjd030b | U | Cartutx de massilla elastòmera monocomponent a base de poliuretà, Maflex 100 W "DRIZORO", de color gris, de 600 ml, d'alta adherència, amb elevades propietats elàstiques, resistència a l'envelliment, als rajos UV i a la immersió en aigua, duresa Shore A aproximada de 22, allargament en trencament > 250%, segons UNE-EN ISO 11600. (material) | 0.25 | 11.07 | 2.768 |
| mo112 | h | Peó especialitzat construcció. (mà d'obra) | 0.261 | 24.59 | 6.418 |
| % | % | Costos directes complementaris | 2 % | 9.536 | 0.191 |
|  |  | Costos directes |  |  | 9.727 |

Residus:
- col·locació: mt15sjd010d Cordó de polietilè expandit de cel·les tancades, de secció circular de 20 mm de diàmetre, Maxcel "DRIZORO"; factor de residu 0.044
- col·locació: mt15sjd030b; factor de residu 0.03

## Recursos

**mt15sjd010d** m Cordó de polietilè expandit de cel·les tancades, de secció circular de 20 mm de diàmetre, Maxcel "DRIZORO"
Dades tècniques: Cost energètic 46.272 MJ; Emissió de CO2 1.374 kg; Codi LER 17 02 03; Massa de l'element 0.298 kg; Volum 0.000497 m3
Residus:
- embalatge: re170201 Fusta. (component de residu); rendiment 0.04 kg; Codi LER 17 02 01; Massa de l'element 1 kg; Volum 0.000909 m3

**mt15sjd030b** U Cartutx de massilla elastòmera monocomponent a base de poliuretà
Dades tècniques: Cost energètic 136.162 MJ; Emissió de CO2 6.632 kg; Codi LER 17 09 04; Massa de l'element 0.81 kg; Volum 0.00054 m3
Residus:
- embalatge: re170203 Plàstic. (component de residu); rendiment 0.2 kg; Codi LER 17 02 03; Massa de l'element 1 kg; Volum 0.001667 m3
