# Segellat impermeabilitzant de buit passamurs per a pas dels tensors de l'encofrat, en mur de formigó

- Propietat de l'arxiu: CYPE Ingenieros S.A.
- Format: FIEBDC-3/2016
- Programa: Generador de preus de la construcció. CYPE Ingenieros, S.A.
- Data: 04/07/2024
- Divisa: EUR
- Costos indirectes: 3 %
- IVA: 21 %

## N Aïllaments e impermeabilitzacions

### NI Impermeabilitzacions

#### NIO Obertures en murs

**NIO030** U Segellat impermeabilitzant de buit passamurs per a pas dels tensors de l'encofrat, en mur de formigó.
Segellat impermeabilitzant de buit passamurs d'entre 20 i 25 mm de diàmetre interior per a pas dels tensors de l'encofrat, en mur de formigó, amb cordó de polietilè expandit de cel·les tancades, de secció circular de 20 mm de diàmetre, Maxcel "DRIZORO", per a fons de junt; massilla elastòmera monocomponent a base de poliuretà, Maflex 100 W "DRIZORO", de color gris, aplicada amb pistola des del fons de junt cap a fora; i posterior revestiment amb revestiment continu elàstic impermeabilitzant de dos components a base de resina de poliuretà sense dissolvents, Maxurethane Flex "DRIZORO", color gris, amb certificat de potabilitat.
Inclou: Extracció del passamurs. Neteja i preparació de la superfície. Col·locació del fons de junt. Aplicació del material de reomplert. Aplicació del revestiment.
Criteri d'amidament de projecte: Nombre d'unitats previstes, segons documentació gràfica de Projecte.
Criteri de mesura d'obra: Es mesurarà el nombre d'unitats realment executades segons especificacions de Projecte.

| Codi | Ut | Descripció | Rendiment | Preu | Import |
|---|---|---|---|---|---|
| mt15sjd010d | m | Cordó de polietilè expandit de cel·les tancades, de secció circular de 20 mm de diàmetre, Maxcel "DRIZORO". (material) | 0.25 | 0.35 | 0.088 |
| mt15sjd030b | U | Cartutx de massilla elastòmera monocomponent a base de poliuretà, Maflex 100 W "DRIZORO", de color gris, de 600 ml, d'alta adherència, amb elevades propietats elàstiques, resistència a l'envelliment, als rajos UV i a la immersió en aigua, duresa Shore A aproximada de 22, allargament en trencament > 250%, segons UNE-EN ISO 11600. (material) | 0.026 | 11.07 | 0.288 |
| mt15idr010b | kg | Revestiment continu elàstic impermeabilitzant de dos components a base de resina de poliuretà sense dissolvents, Maxurethane Flex "DRIZORO", color gris, amb certificat de potabilitat, segons UNE-EN 1504-2. (material) | 0.03 | 15.39 | 0.462 |
| mo070 | h | Ajudant aplicador de productes impermeabilitzants. (mà d'obra) | 0.045 | 25.28 | 1.138 |
| % | % | Costos directes complementaris | 2 % | 1.976 | 0.040 |
|  |  | Costos directes |  |  | 2.016 |

Residus:
- col·locació: mt15sjd010d Cordó de polietilè expandit de cel·les tancades, de secció circular de 20 mm de diàmetre, Maxcel "DRIZORO"; factor de residu 0.044
- col·locació: mt15sjd030b; factor de residu 0.03
- col·locació: mt15idr010b; factor de residu 0.03

## Recursos

**mt15sjd010d** m Cordó de polietilè expandit de cel·les tancades, de secció circular de 20 mm de diàmetre, Maxcel "DRIZORO"
Dades tècniques: Cost energètic 46.272 MJ; Emissió de CO2 1.374 kg; Codi LER 17 02 03; Massa de l'element 0.298 kg; Volum 0.000497 m3
Residus:
- embalatge: re170201 Fusta. (component de residu); rendiment 0.04 kg; Codi LER 17 02 01; Massa de l'element 1 kg; Volum 0.000909 m3

**mt15sjd030b** U Cartutx de massilla elastòmera monocomponent a base de poliuretà
Dades tècniques: Cost energètic 136.162 MJ; Emissió de CO2 6.632 kg; Codi LER 17 09 04; Massa de l'element 0.81 kg; Volum 0.00054 m3
Residus:
- embalatge: re170203 Plàstic. (component de residu); rendiment 0.2 kg; Codi LER 17 02 03; Massa de l'element 1 kg; Volum 0.001667 m3

**mt15idr010b** kg Revestiment continu elàstic impermeabilitzant de dos components a base de resina de poliuretà sense dissolvents
Dades tècniques: Cost energètic 94.263 MJ; Emissió de CO2 3.778 kg; Codi LER 17 09 04; Massa de l'element 1 kg; Volum 0.000667 m3
Residus:
- embalatge: re170203 Plàstic; rendiment 0.003 kg
