# Impermeabilització líquida de jardinera, per l'interior

- Propietat de l'arxiu: CYPE Ingenieros S.A.
- Format: FIEBDC-3/2016
- Programa: Generador de preus de la construcció. CYPE Ingenieros, S.A.
- Data: 04/07/2024
- Divisa: EUR
- Costos indirectes: 3 %
- IVA: 21 %

## N Aïllaments e impermeabilitzacions

### NL Impermeabilitzacions líquides

#### NLD Jardineres

**NLD010** m² Impermeabilització líquida de jardinera, per l'interior.
Impermeabilització líquida de jardinera, per l'interior, amb una mà de revestiment continu elàstic impermeabilitzant a base de poliuretà, Maxelastic PUR HW "DRIZORO", color gris; prèvia aplicació d'emprimació bicomponent a base de resina epoxi, Maxepox Primer W "DRIZORO". Inclús malla de fibra de vidre antiàlcalis, Drizoro Mesh 58 "DRIZORO" i revestiment continu elàstic impermeabilitzant a base de poliuretà, Maxelastic PUR HW "DRIZORO", per a la resolució de punts singulars.
Inclou: Neteja i preparació de la superfície. Aplicació de l'emprimació. Resolució dels punts singulars. Aplicació de l'impermeabilitzant.
Criteri d'amidament de projecte: Superfície mesurada segons documentació gràfica de Projecte.
Criteri de mesura d'obra: Es mesurarà la superfície realment executada segons especificacions de Projecte.

| Codi | Ut | Descripció | Rendiment | Preu | Import |
|---|---|---|---|---|---|
| mt47add070a | kg | Emprimació bicomponent a base de resina epoxi, Maxepox Primer W "DRIZORO", segons UNE-EN 1504-2. (material) | 0.25 | 11.01 | 2.753 |
| mt09lid030a | m² | Malla de fibra de vidre antiàlcalis, Drizoro Mesh 58 "DRIZORO", de 3,4x6,8 mm de llum de malla, de 58 g/m² de massa superficial, color blanc i de 1x100 m, per armar morters. (material) | 0.05 | 1.68 | 0.084 |
| mt15idr030a | kg | Revestiment continu elàstic impermeabilitzant a base de poliuretà, Maxelastic PUR HW "DRIZORO", color gris, segons UNE-EN 1504-2. (material) | 1.85 | 9.5 | 17.575 |
| mo032 | h | Oficial 1ª aplicador de productes impermeabilitzants. (mà d'obra) | 0.199 | 28.42 | 5.656 |
| mo070 | h | Ajudant aplicador de productes impermeabilitzants. (mà d'obra) | 0.199 | 25.28 | 5.031 |
| % | % | Costos directes complementaris | 2 % | 31.099 | 0.622 |
|  |  | Costos directes |  |  | 31.721 |

Residus:
- col·locació: mt47add070a Emprimació bicomponent a base de resina epoxi, Maxepox Primer W "DRIZORO", segons UNE-EN 1504-2; factor de residu 0.03
- col·locació: mt09lid030a; factor de residu 0.055
- col·locació: mt15idr030a; factor de residu 0.03

## Recursos

**mt47add070a** kg Emprimació bicomponent a base de resina epoxi, Maxepox Primer W "DRIZORO", segons UNE-EN 1504-2
Dades tècniques: Cost energètic 86.761 MJ; Emissió de CO2 3.294 kg; Codi LER 17 09 04; Massa de l'element 1 kg; Volum 0.000667 m3
Residus:
- embalatge: re170203 Plàstic. (component de residu); rendiment 0.003 kg; Codi LER 17 02 03; Massa de l'element 1 kg; Volum 0.001667 m3

**mt09lid030a** m² Malla de fibra de vidre antiàlcalis
Dades tècniques: Cost energètic 6.378 MJ; Emissió de CO2 0.314 kg; Codi LER 17 02 03; Massa de l'element 0.058 kg; Volum 0.000097 m3
Residus:
- embalatge: re170203 Plàstic; rendiment 0.024 kg

**mt15idr030a** kg Revestiment continu elàstic impermeabilitzant a base de poliuretà
Dades tècniques: Cost energètic 144.209 MJ; Emissió de CO2 7.002 kg; Codi LER 17 09 04; Massa de l'element 1 kg; Volum 0.000667 m3
Residus:
- embalatge: re150104 Envasos metàl·lics. (component de residu); rendiment 0.003 kg; Codi LER 15 01 04; Massa de l'element 1 kg; Volum 0.001667 m3
